# KGM, Erweiterungsneubau Hort Sudenburg
Angebotsaufforderung (GAEB DA XML 3.1, DA83)
Projekt: 301231
Währung: EUR
Nebenangebote zugelassen: ja
Auftragsnummer: 2024090
Auftragsdatum: 26.08.2024
Auftraggeber: Landeshauptstadt Magdeburg, Kommunales Gebäudemanagement, Eigenbetrieb Kommunales Gebäudemanagement, Gerhart-Hauptmann-Straße 24 - 26, 39108 Magdeburg
Erstellt mit: GXML Toolbox V3.3 R20210630, iTWO_64 V12.0.618, 02.03.2026

## A. Baubeschreibung
A.  B A U B E S C H R E I B U N G

Angaben zum Bauvorhaben

Name und Anschrift des Auftraggebers
Landeshauptstadt Magdeburg
Eigenbetrieb Kommunales Gebäudemanagement
Gerhart-Hauptmann-Str. 24-26
39108 Magdeburg

Beschreibung des Bauvorhabens
Der Erweiterungsneubau wird auf dem westlichen Schulhof als eingeschossiger Solitär errichtet. Um den Baumbestand zu schützen, hat er die Form eines Winkels.
Die Horträume mit den großen Fenstern sind nach Norden
und Osten ausgerichtet. Sämtliche Nebenräume inklusive der Sanitärräume orientieren sich Richtung Süden.
Die maximale Ausdehnung des Gebäudes beträgt in der Länge ca. 31,5 m und in der Breite etwa 15,3 m.

Angabe zur Örtlichkeit

Anschrift der Baustelle
Braunschweiger Str. 27
39112 Magdeburg

Lage des Grundstücks
Das Grundstück befindet sich im Eigentum der Landeshauptstadt Magdeburg.

Termine und Fristen

siehe Besondere Vertragsbedingungen (FB 214) in der Angebotsaufforderung

Angaben zur Baustelle

Die für den Umfang der Leistungen dieses LVs erforderliche Baustelleneinrichtung ist in die Einheitspreise mit einzukalkulieren.

Lage und Transportwege, für den Verkehr freizuhaltende Flächen, Lagerplätze siehe Übersichtsplan Baustelleneinrichtung.

Ver- und Entsorgungsleistungsanschlüsse für Strom/(Ab-)Wasser siehe Übersichtsplan Baustelleneinrichtung

Schutz vorhandenen Bewuchses:
Eine Beschädigung von Bäumen, Pflanzbeständen und Vegetationsflächen ist zu vermeiden.

Hindernisse im Erdreich:
Das Grundstück wird im Vorfeld und während der Erdarbeiten der Baumaßnahme auf vermutete Kampfmittel untersucht.

Sonstige Angaben

Der Auftragnehmer hat dafür Sorge zu tragen, dass während der Ausführung seiner Leistungen immer mindestens ein fließend deutsch sprechender Mitarbeiter seiner Firma auf der Baustelle anwesend ist.

Zu den auf der Baustelle vorzuhaltenden Ausführungsunterlagen zählt neben den Ausführungsplänen auch eine Ausfertigung dieser Leistungsbeschreibung.

Ausführungszeichnungen sind der Leistungsbeschreibung im Originalmaßstab beigefügt.

Hinweis

Durch den SiGeKo wird eine Baustellenordnung übergeben.

## B. Leistungsumfang
B.  L E I S T U N G S U M F A N G

Gegenstand dieser Ausschreibung sind folgende Arbeiten:

- Innentüren
- Schließanlage
- Sanitär-Trennwandanlagen
- Fensterbänke innen

## C. Anlagenverzeichnis
C.  A N L A G E N V E R Z E I C H N I S

Folgende Unterlagen sind Teil der Ausschreibungsunterlagen und sind bei der Ausarbeitung des Angebotes zu beachten:

Architektenpläne
185.00-00-A-HB-1-001-24- Lageplan - Baustelleneinrichtung.pdf
185.00-00-A-HB-2-001-24- Grundriss.pdf
185.00-00-A-HB-2-002-24- Dachaufsicht.pdf
185.00-00-A-HB-2-003-24- Deckenspiegel.pdf
185.00-00-A-HB-2-004-24- Estrichfugenplan.pdf
185.00-00-A-HB-3-001-24- Ansichten.pdf
185.00-00-A-HB-4-001-24- Schnitt 1-1, A-A, B-B.pdf
185.00-00-A-HB-5-101-24- Attika WDVS.pdf
185.00-00-A-HB-5-102-24- Attika Faserzementplatten.pdf
185.00-00-A-HB-5-201-24- Sockel WDVS.pdf
185.00-00-A-HB-5-202-24- Sockel Faserzementplatten.pdf
185.00-00-A-HB-5-301-24- Fußbodenaufbau.pdf
185.00-00-A-HB-5-401-24- Kunststofffenster WDVS.pdf
185.00-00-A-HB-5-402-24- Kunstofftür Faserzementplatten.pdf
185,00-00-A-HB-5-403-24- Technikraumtür.pdf
185.00-00-A-HB-5-501-24- Fliesen Raum 01-09 WC Jun.pdf
185.00-00-A-HB-5-502-24- Fliesen Raum 01-12 WC Mäd.pdf
185.00-00-A-HB-5-503-24- Fliesen Raum 01-08 WC Per.pdf
185.00-00-A-HB-5-504-24- Fliesenspiegel Raum 01-15 Beh.pdf
185.00-00-A-HB-5-601-24- Eingangsportal.pdf
185.00-00-A-HB-5-701-24- Türliste.pdf

## ZTV - Allgemeines
ZUSÄTZLICHE TECHNISCHE VERTRAGSBEDINGUNGEN
A L L G E M E I N E S

Mitgeltende Normen und Regeln
Es gelten jeweils die Normen und Regeln, wie in der VOB/C im jeweiligen Gewerk aufgeführt, in der zum Vertragsabschluss gültigen Fassung einschließlich der Änderungen, Berichtigungen und Beiblätter.

Sauberkeit auf der Baustelle
Der Auftragnehmer ist für Ordnung und Sauberkeit auf der Baustelle verantwortlich. Dieses betrifft den Abfall und die Verunreinigungen, die aus dem Arbeitsbereich des Auftragnehmers herrühren.

Die Baustelle ist arbeitstäglich zu säubern, der anfallende Schutt ist außerhalb des Baustellengeländes entsprechend den gesetzlichen Bestimmungen zu entsorgen. Der Arbeitsplatz ist so aufzuräumen, dass niemand durch Materialien, Werkzeuge usw. behindert oder gefährdet wird. Verkehrs-, Flucht-, und
Rettungswege sind ständig freizuhalten.

Durch den Auftragnehmer verschmutzte öffentliche Straßen sind umgehend, mindestens arbeitstäglich, zu säubern. Solche Verunreinigungen sind durch geeignete Maßnahmen möglichst zu vermeiden. Trotzdem auftretende Verunreinigungen sind so rechtzeitig zu beseitigen, dass durch sie keine Gefährdung des öffentlichen Verkehrs entstehen kann.

Vorhandene Straßen und Wege im Baustellenbereich sind zu schützen und am Ende der Bauarbeiten, falls beschädigt, wieder in den ursprünglichen Zustand zu versetzen.

Sollte der Auftragnehmer der Aufforderung nach Sauberkeit auf der Baustelle nicht innerhalb von 3 Tagen nachgekommen, ist der Auftraggeber berechtigt, eine Reinigung zu Lasten des Auftragnehmers durchführen zu lassen.

Der Neubau wird bei laufendem Schulbetrieb errichtet.

## ZTV - Bauseitige Ausstattung
ZUSÄTZLICHE TECHNISCHE VERTRAGSBEDINGUNGEN
B A U S E I T I G E
B A U S T E L L E N E I N R I C H T U N G

Bauzaun
wird durch den Auftraggeber zur Verfügung gestellt.

Sanitärraum
wird durch den Auftraggeber zur Verfügung gestellt.

## ZTV - Dokumentation
ZUSÄTZLICHE TECHNISCHE VERTRAGSBEDINGUNGEN
D O K U M E N T A T I O N

Bestandsunterlagen werden dem AG 10 Werktage vor der Abnahme nach Vorgabe geordnet 2-fach übergeben, Übergabe von Unterlagen über Datenträger, als DVD, Schnittstelle DXF, erfolgt in Abstimmung mit dem AG.

Einzureichen sind:
- Abnahme-, Einweisungs- und Prüfprotokolle
- Nachweise zur Bauart
- Bauprodukt-Datenblätter, Sicherheitshinweise
- Wartungs- und Pflegehinweise
- Hersteller-/Fabrikatsverzeichnis
- Montage- und Werkstattzeichnungen
  nach dem Stand der Ausführung
- Entsorgungsnachweise

## Los 11: Tischler
Datum: 02.03.2026
EP-Anteile: Löhne; Stoffe; Geräte; Sonstiges

### Bereich 1 Tischlerarbeiten

*Hinweis: ZTV - Tischlerarbeiten*
ZUSÄTZLICHE TECHNISCHE VERTRAGSBEDINGUNGEN
T I S C H L E R A R B E I T E N

1. REGELN
Für die Ausführung dieser Arbeiten gelten die anerkannten Regeln der Technik sowie nachrangig die Richtlinien der Produkthersteller. Dieses können u.a. sein:
DIN 18299: Allg. Regelungen für Bauarbeiten jeder Art
DIN 18355: Tischlerarbeiten
DIN 18357: Beschlagarbeiten
DIN 18202: Toleranzen im Hochbau - Bauwerke

#### Abschnitt 1.1 Innentüren

**1.1.10 Holz-Innentür 1135 x 2135mm Stahlzarge/Vollspan in MW24cm**
Innentür Vollspan, 1-flg
gem. DIN EN 14351-2
bestehend aus Zarge, Türblatt und Beschlägen als komplettes, gebrauchsfertiges Türelement
in KS-Mauerwerk D=24cm montiert,

Schalldämmung: Rw,P >= 37 dB gem. DIN 4109
Schalldämmung: R'w >= 32 dB gem. DIN 4109

Umfassungszarge Stahl zweiteilig
für überfälzte Türblätter,
Spiegelbreite: ca. 30 mm,
Blechstärke: 2mm
mit 3-seitig umlaufendem Dichtungsband EPDM grau,
verzinkt, grundiert und beschichtet
Oberfläche: RAL-Farbton nach Wahl des AG
einschl. Fugenverschluß zur Wand

Türblatt:
Vollspan,
dreiseitig gefälzt, Dickfalz,
Beschichtung: 0,8mm HPL nach Wahl des AG
Oberfläche: RAL-Farbton nach Wahl des AG

Türband:
gem. DIN EN 1935
Rollenbänder dreiteilig
3-dimensionale Verstellmöglichkeit
Material: Stahl
Oberfläche: Edelstahloptik

Einsteckschloss:
gem. DIN EN 12209
Material: Stahl verzinkt
Oberfläche Stulp: Edelstahl matt
Oberfläche Falle + Riegel: verzinkt

Drückergarnitur (D-D): beidseitig
zur Tür hin gekröpft und abgerundet
mit Rückholfeder und wartungsfreiem Gleitlager
Material: Edelstahl
Oberfläche: Edelstahl
unsichtbar befestigt

Glasausschnitt in separater Position

inkl. vollständiger Hintermörtelung

Abmessungen: 1135x2135mm

I-T01,02
Menge: 2,000 Stk
Kostengruppe DIN 276 2018-12: 344

**1.1.20 Holz-Innentür 1135 x 2135mm Stahlzarge/Vollspan in MW17,5cm**
Innentür Vollspan, 1-flg
Pos. wie 1.1.10, jedoch
in KS-Mauerwerk D=17,5cm montiert

I-T20
Menge: 1,000 Stk
Kostengruppe DIN 276 2018-12: 344

**1.1.30 Holz-Innentür 1135 x 2135mm Stahlzarge/Vollspan in MW17,5cm FR**
Innentür Vollspan, 1-flg
Pos. wie 1.1.10, jedoch
in KS-Mauerwerk D=17,5cm montiert
Feuchtraum (FR) Klimaklasse 2

I-T17,18
Menge: 2,000 Stk
Kostengruppe DIN 276 2018-12: 344

**1.1.40 Holz-Innentür 1010 x 2135mm Stahlzarge/Vollspan in TB15cm, FR**
Innentür Feuchtraum (FR) Klimaklasse 2, Vollspan, 1-flg
gem. DIN EN 14351-2
bestehend aus Zarge, Türblatt und Beschlägen als komplettes, gebrauchsfertiges Türelement
in Trockenbau D= 15 cm montiert

Umfassungszarge Stahl zweiteilig
für überfälzte Türblätter,
Spiegelbreite: ca. 30 mm,
Blechstärke: 2mm
mit 3-seitig umlaufendem Dichtungsband EPDM grau,
verzinkt, grundiert und beschichtet
Oberfläche: RAL-Farbton nach Wahl des AG
einschl. Fugenverschluß zur Wand

Türblatt:
Vollspan,
dreiseitig gefälzt, Dickfalz,
Beschichtung: 0,8mm HPL nach Wahl des AG
Oberfläche: RAL-Farbton nach Wahl des AG

Türband:
gem. DIN EN 1935
Rollenbänder dreiteilig
3-dimensionale Verstellmöglichkeit
Material: Stahl
Oberfläche: Edelstahloptik

Einsteckschloss:
gem. DIN EN 12209
Material: Stahl verzinkt
Oberfläche Stulp: Edelstahl matt
Oberfläche Falle + Riegel: verzinkt

Drückergarnitur (D-D): beidseitig
zur Tür hin gekröpft und abgerundet
mit Rückholfeder und wartungsfreiem Gleitlager
Material: Edelstahl
Oberfläche: Edelstahl
unsichtbar befestigt

Unterschnitt: 20mm

Türöffnungsbegrenzer/ OTS in separater Position

Abmessungen: 1010x2135mm

I-T05,06,07,08,09,10
Menge: 6,000 Stk
Kostengruppe DIN 276 2018-12: 344

**1.1.60 Holz-Innentür 1135 x 2135mm Stahlzarge/Vollspan in TB15cm**
Innentür, Vollspan, 1-flg
gem. DIN EN 14351-2
bestehend aus Zarge, Türblatt und Beschlägen als komplettes, gebrauchsfertiges Türelement
in Trockenbau D= 15 cm montiert

Umfassungszarge Stahl zweiteilig
für überfälzte Türblätter,
Spiegelbreite: ca. 30 mm,
Blechstärke: 2mm
mit 3-seitig umlaufendem Dichtungsband EPDM grau,
verzinkt, grundiert und beschichtet
Oberfläche: RAL-Farbton nach Wahl des AG
einschl. Fugenverschluß zur Wand

Türblatt:
Vollspan,
dreiseitig gefälzt, Dickfalz,
Beschichtung: 0,8mm HPL nach Wahl des AG
Oberfläche: RAL-Farbton nach Wahl des AG

Türband:
gem. DIN EN 1935
Rollenbänder dreiteilig
3-dimensionale Verstellmöglichkeit
Material: Stahl
Oberfläche: Edelstahloptik

Einsteckschloss:
gem. DIN EN 12209
Material: Stahl verzinkt
Oberfläche Stulp: Edelstahl matt
Oberfläche Falle + Riegel: verzinkt

Drückergarnitur (D-D): beidseitig
zur Tür hin gekröpft und abgerundet
mit Rückholfeder und wartungsfreiem Gleitlager
Material: Edelstahl
Oberfläche: Edelstahl
unsichtbar befestigt

Türöffnungsbegrenzer/ OTS in separater Position

Abmessungen: 1135x2135mm

I-T03,04,19
Menge: 3,000 Stk
Kostengruppe DIN 276 2018-12: 344

**1.1.70 Zulage Holz-Innentür Türöffnungsbegrenzer**
Innentür
wie vor beschrieben für die Ausführung
mit Türöffnungsbegrenzer
Menge: 5,000 Stk
Kostengruppe DIN 276 2018-12: 344

**1.1.72 Zulage Holz-Innentür mit Klar-Glasausschnitt**
Zulage Klar-Glasausschnitt
für vorbeschriebene Holztüren
VSG-Glas
Maße: ca. 180x1700mm
(3 Hortraumtüren)
Menge: 3,000 Stk
Kostengruppe DIN 276 2018-12: 344

**1.1.80 Türstopper Wand PVC selbstklebend**
PVC selbstklebend
liefern und montieren
Menge: 14,000 Stk
Kostengruppe DIN 276 2018-12: 344

**1.1.90 Türstopper Wand Edelstahl**
Material: Edelstahl
mit Gummidämpfer
Menge: 1,000 Stk
Kostengruppe DIN 276 2018-12: 344

**1.1.100 Türstopper Boden Alu**
*** EP-Aufgliederung gefordert
Türstopper aus Aluminium, eloxiert, Farbton silber, mit Gummipuffer, für Bodenmontage, befestigen mit Dübeln und Schrauben, Flügelmasse bis 50 kg.
Achtung FuBoHeizung, Rohrüberdeckung 4 cm Estrich
Menge: 2,000 St
Leistungsbereichkatalog: 029
DIN276-1_08: 334
Kostengruppe DIN 276 2018-12: 334

#### Abschnitt 1.3 Fensterbänke

**1.3.5 Auffütterung Fensterbänke mit Styrodur liefern und einkleben**
Menge: 7,000 lfm

**1.3.10 Innen-Fensterbank**
Innen-Fensterbank

Fensterbank
aus Kunstharzpressholz gem. DIN 7707
Ansichtskanten gerundet, Radius 4 mm
Querschnitt: ca. 25 x 200mm
Untergrund: Mauerwerk
Farbton: nach Wahl des AG

einschließlich
umlaufender Versiegelung
Standard-Farbton: nach Wahl des AG
Menge: 7,000 lfm
Kostengruppe DIN 276 2018-12: 334

#### Abschnitt 1.6 Sanitär-Trennwandsystem

**1.6.10 Sanitär-Trennwandsystem**
Sanitär-Trennwandsystem

Konstruktion:
Schichtstoff-Verbundelemente, 42 mm stark
mit beidseitig 3 mm starken HPL-Vollkernplatten
und einem  rundumlaufendem Aluminium-Rahmen
mit einer innenliegenden PU-Verstärkung,

Die Rahmenkonstruktion ist durch vollflächige Verleimung luft-
und wasserdicht geschlossen.
Wandanschlüsse und Verbindungen zwischen Trennwand und Vorderwand werden  unsichtbar und kraftschlüssig ausgeführt.
Der verwindungssteife und flächenbündige Stabilisator 42/42mm über der Türfront ist eloxiertem  Aluminium.  Anlagenhöhe: 2000 mm mit 150mm Bodenfreiheit

Profile:
Alle Profile sind unfallsicher gerundet (Radius 2 mm). Eckprofil:
Aluminium-Vierkantrohr in den Abmessungen 50x50mm
vom Fußboden bis zur Oberkante  Trägerprofil.
Wandanschlüsse:
Die Wandanschlüsse erfolgen zum Ausgleich von Bautoleranzen durch Aluminium U-Profile.
Füße:
aus korrosionsfreiem Aluminium Dm 20mm
naturfarbig eloxiert und
anhebbarer Abdeckrosette aus eloxiertem Aluminiun

Farbe: hellgrau
Menge: 24,000 m2
Kostengruppe DIN 276 2018-12: 346

**1.6.20 Zulage Sanitär-Trennwandsystem Türen**
Zulage zum Sanitär-Trennwandsystem
wie vor beschrieben für

Ausbildung einer Tür
flächenbündig mit der Wand
mit Rundgriff und Türpuffer

Bänder:
Drei-Rollen-Kantenbänder
aus Aluminium, wartungsfrei mit Edelstahlachse
nicht aushängbar, mit Edelstahlbolzen,
zum Selbstschließen der Tür mit integriertem Federband
für leises gedämpftes Schließen.

Schlösser und Beschläge:
1-Riegel-WC-Schloss mit Metallriegel,
Edelstahl-Drückgarnitür
mit Frei-Besetzt-Anzeige
Gebrauchskategorie 4 gem. DIN EN1906
mit Vierkant-Notverriegelung.
Breite: ca. 76 cm
Menge: 6,000 Stk
Kostengruppe DIN 276 2018-12: 346

#### Abschnitt 1.7 Schließanlage

*Hinweis: Hinweise Schließanlage*
Hinweise Schließanlage:

Es sind Euro-Zylinder mit 6 Zuhaltungen und Sicherungskarte vorzusehen.
Die Türen I-T03 und I-T19 erhalten bauseits Digitalzylinder

**1.7.10 Profildoppelzylinder Innentüren**
Profildoppelzylinder 28/40
mit Not- u. Gefahrenfunktion, gleichschließend
liefern und montieren
Menge: 7,000 St

**1.7.11 Profildoppelzylinder Aussentüren**
Position wie vor, jedoch
Profilzylinder 50/30
von aussen unverschließbar
für Panikschloss
Menge: 3,000 St

**1.7.12 Profildoppelzylinder Aussentüren**
Position wie vor, jedoch
Profildoppelzylinder 50/30
für Panikschloss
Menge: 3,000 St

**1.7.13 Profildoppelzylinder Stahltür**
Position wie vor, jedoch
Profildoppelzylinder 30/30
Menge: 1,000 St

**1.7.15 Blind-Zylinder**
Blind-Zylinder
für WC Türen Ju/ Mä
Menge: 4,000 St

**1.7.20 Schließplan**
Erstellung Schließplan
Menge: 1,000 St

### Bereich 2 Sonstiges

#### Abschnitt 2.1 Stundenlohnarbeiten

**2.1.10 Stundenlohnarbeiten Facharbeiter**
Stundenlohnarbeiten auf besondere Anordnung der örtlichen Bauleitung des Auftraggebers.

Die Stundenverrechnungssätze sind einschließlich aller gesetzlichen, sozialen und freiwilligen Leistungen und Abgaben zu kalkulieren sowie mit den Zuschlägen für Überstunden, Schmutz, Gefahr, Wegegeldern, Auslösungen etc. Die angebotenen Stundensätze sind unter Beachtung der preisrechtlichen Vorschriften zu ermitteln und gelten unabhängig von der Anzahl der abzurechnenden Stunden.

Eine Vergütung erfolgt nur, wenn die Stundennachweise von der örtlichen Bauleitung des AG werktäglich bestätigt sind.

Stundenlohnarbeiten eines Facharbeiters
Menge: 5,000 Std
Kostengruppe DIN 276 2018-12: 391

**2.1.20 Stundenlohnarbeiten Helfer**
Stundenlohnarbeiten
wie vor beschrieben
eines Helfers
Menge: 5,000 Std
Kostengruppe DIN 276 2018-12: 391
